# Fenster DG
Angebotsaufforderung (GAEB 90, DA83)
Währung: EUR

## Fenster DG
Datum: 28.02.25

### Titel 0 Baubeschreibung

*Hinweis*
Baubeschreibung
Das oben genannte Grundstück befindet sich in zentraler
Lage im Bezirk Charlottenburg-Wilmersdorf in der Nähe
des Fehrbelliner Platzes. Es ist mit einem
fünfgeschossigen Vorderhaus mit Seitenflügel und
Gartenhaus bebaut. Das Dach ist in allen Gebäudeteilen
als Berliner Dach ausgebildet. Das Dachgeschoss des
Vorderhauses wurde zu Beginn der 90er-Jahre des 20.
Jahrhunderts ausgebaut. Die Baugenehmigung Nr. 280/92
ist vom 24.02.1992. Es erfolgte eine bauaufsichtliche
Abnahme am 28.09.1993.

Die Erschließung des Dachgeschosses erfolgt über das
Treppenhaus im Vorderhaus. Ein weiteres Treppenhaus
befindet sich im Seitenflügel. An dieses ehemalige
Dienstbotentreppenhaus ist die linke Wohnung des
Dachgeschosses angeschlossen.

Der erste Hof wird über eine Durchfahrt von der
Brandenburgischen Straße erschlossen, eine weitere
Durchfahrt zum 2. Hof besteht im Quergebäude.
Das Gebäude ist vollständig vermietet.

Entwurf/Anstehende Maßnahmen

Es wurde festgestellt, dass der Dachstuhl durch
eindringendes Regenwasser über langen Zeitraum sowie
durch entstandenen Pilzbefall so stark geschädigt ist,
dass eine Sanierung im Bestand nicht möglich ist.

Daher soll der Dachstuhl vollständig abgebrochen werden
und durch einen neuen Dachstuhl in der bestehenden
Kubatur ersetzt werden. Die Mieter der drei
Dachgeschosswohnungen werden für den Zeitraum der
Baumaßnahme umgesetzt. Nach Sanierung des Daches können
die Mieter ihre Wohnungen wieder beziehen.

Die vorhandenen drei Wohnungen im Dachgeschoss mit
Größen von 59, 95 und 136 m² bleiben erhalten. Die
brandschutztechnischen Belange bleiben durch die
Maßnahmen unberührt. Es kann weiterhin über
Rettungsfenster von der Brandenburgischen Straße
angeleitert werden.

Dach

Der vorhandene Dachstuhl wird vollständig abgebrochen,
da er sehr stark geschädigt ist, und fachgerecht
entsorgt. Der Dachstuhl wird als neuer Dachstuhl aus
imprägnierten Hölzern geliefert und aufgestellt. Die
Kubatur des Dachstuhls wird dabei gegenüber dem alten
Dachstuhl nicht verändert.

Die vorhandenen Dachgauben zur Straße sowie zum ersten
Hof werden nach Neuerrichtung des Dachstuhls in der
alten Kubatur wiederhergestellt.
Das vorhandene Gesims über dem 4. OG soll generell
erhalten bleiben.

Die Belichtung der Wohnungen erfolgt außer über die
Fenster der Gauben über Dachflächenfenster
unterschiedlicher Größe.

Neben den Dachflächenfenstern werden auch einige
Lichtkuppeln angeordnet, um eine zusätzliche Belichtung
zu ermöglichen. Das Treppenhaus des Vorderhauses erhält
eine eckige Lichtkuppel als Rauch-Wärme-Abzug mit
Auslösung im Erdgeschoss und auf dem obersten
Treppenpodest.

Die Wärmedämmung zwischen den Sparren der
Steildachflächen wird gemäß Wärmeschutznachweis
dimensioniert. Sie wird hinterlüftet, die Unterseiten
werden mit GK-Platten auf Metallunterkonstruktion
verkleidet. Die Flachdachbereiche erhalten eine
Auf-Sparren-Dämmung.

Alle hof- und straßenseitigen Schrägdachflächen des
Vorderhauses und des Seitenflügels werden mit
Tondachziegeln neu eingedeckt. Alle Dachrinnen, Kehlen,
Wandanschlüsse, Fensterbleche, Überhänge und Fallrohre
werden in Titanzink ausgeführt.

Bauhaupt/Zimmerer Decke
In welchem Umfang die Deckenbalken über 4. OG verstärkt
werden müssen, ist im Vorfeld nicht abzuklären, da die
Wohnungen vermietet sind. Die Deckenbalken wurden im
Rahmen des Dachgeschossausbaus Anfang der 90er-Jahre
verstärkt. Nach Abschluss der Abrissarbeiten werden die
Deckenbalken und Verstärkungen vom Statiker überprüft
und ggf. neue Verstärkungen gerechnet.
Bei den im Leistungsverzeichnis angegebenen Massen für
die Deckenbalkenverstärkungen handelt es sich um
Schätzungen.

Schornsteine
Die vorhandenen Schornsteine bleiben erhalten.

Durchfahrten
Die Gebäude Brandenburgische Strasse 73 und das
Nachbargebäude Brandenburgische Strasse 72 werden über
je eine Durchfahrt erschlossen. Deren Abmessungen sind
wie folgt:

Brandenburgische Strasse 72
vorne Breite 2,46 m, Höhe 3,06 m
mitte Breite 2,37 m, Höhe 3,50 m
Brandenburgische Strasse 73
vorne Breite 2,30 m, Höhe 2,80 m
mitte Breite 2,27 m, Höhe 3,55 m
hinten Breite 2,30 m, Höhe 3,50 m

Rüstung/Baustelleneinrichtung
Das Gebäude wird straßen- und hofseitig mit einer
1,00m-Rüstung eingerüstet. Es befindet sich ein
Treppenturm auf dem Hof. Das Gebäude wird mit einem
Wetterschutzdach überspannt.

An der Brandenburgischen Strasse wurde eine
Baustelleneinrichtungsfläche über die gesamte
Grundstücksbreite im Bereich der Parkplätze beantragt.
Weitere kleinere Flächen sind auf dem Hof vorhanden.

Es wird ein Baustellenaufzug für Materialtransport ohne
Personenbeförderung Nutzlast: 500 Kg gestellt.

Vollwärmeschutz:
Ein Vollwärmeschutz ist an der Brandwand zur
Brandenburgischen Strasse 72 vorgesehen. Dies ist die
größte Fläche. Die Dämmung wird überall als
mineralische Dämmung ausgeführt.
Weitere kleinere Flächen gibt es an der Terrasse DG
links, an der Wand zwischen Treppenhaus und Bad Wohnung
rechts, sowie an der Brandwand zum Nachbargebäude
Brandenburgische Strasse 74.

Fenster
Alle Fenster zum Hof werden als Aluminum-Fenster
ausgeführt.
Die drei Fenster zur Strasse werden als
Holz-Isolierglasfenster ausgeführt.

### Titel 1 Allgemeine Vorbemerkungen

*Hinweis*
Die Ausarbeitung und Abgabe eines Angebotes begründet
keinen Anspruch auf Vergütung oder Auftragserteilung.

*Hinweis*
Der Bieter ist, falls die Zuschlagfrist gemäß VOB nicht
eingehalten werden kann, drei Monate an sein Angebot
gebunden.

*Hinweis*
Für Leistungen, die ohne schriftlichen Auftrag
ausgeführt werden, besteht kein Anspruch auf Vergütung.

*Hinweis*
Die im Angebot enthaltenen Einheitspreise sind
unveränderliche Festpreise. Sie gelten für fix und
fertig montierte Arbeiten, einschl. solcher
Nebenleistungen, ohne die eine gebrauchsfertige
Übergabe nicht erfolgen kann sowie aller Gebühren.

*Hinweis*
Alle Absteckungen und Messungen zur vertragsgemäßen
Erfüllung der Leistungen unterliegen der
ausschließlichen Verantwortung des Auftragnehmers.
Abweichungen in den Zeichnungen und der
Baubeschreibung, die sich bei der Ausführung ergeben,
sind der Bauleitung zwecks Klärung sofort mitzuteilen.

*Hinweis*
Mehr- oder Minderpreise gegenüber der in der
Ausschreibung vorgesehenen Massen werden nur zu den
Einheitspreisen des Angebots vergütet bzw. abgezogen.

*Hinweis*
Sollten Leistungen erforderlich werden, die nicht im
Angebot enthalten sind, so ist vor deren Beginn ein
Nachtragsangebot mit den in Frage kommenden Massen,
Einheitspreisen und Endsummen einzureichen.

*Hinweis*
Die Sicherung der bauseitigen und eigenen Lieferungen
auf der Baustelle sowie die Sicherung von Werkzeugen,
Maschinen, Gerüsten und der gesamten
Baustelleneinrichtung geht ausschließlich zu Lasten des
Auftragnehmers. Ersatzansprüche bei Verlust werden vom
Bauherrn oder der Bauleitung nicht anerkannt. Die
Sicherung erstreckt sich bis zur Abnahme bzw. Übergabe.

*Hinweis*
Die verkehrspolizeilichen Sicherungsvorschriften sind
besonders zu beachten. Gemeint sind ausreichende
Beleuchtung von provisorischen Verkehrszeichen und der
Baustellenbegrenzung unter Verwendung blendungsfreier
Lampen.

*Hinweis*
Der Auftragnehmer hat, soweit nichts anderes vereinbart
ist, ohne besondere Vergütung für die Dauer der Bauzeit
alle Schutzmaßnahmen zu treffen, die zur Sicherung
Dritter auf der Baustelle und Ihrer Umgebung (Nachbarn)
erforderlich sind und die Schutzvorrichtungen solange
bestehen zu lassen, bis jede Gefärdung von Personen und
Sachen ausgeschlossen ist.

*Hinweis*
Etwa anfallende Stundenlohnarbeiten werden nur
vergütet, wenn eine Auftragserteilung durch die
Bauleitung vorliegt.

*Hinweis*
Aller bei der Ausführung der in den Leistungstexten
beschriebenen Arbeiten anfallende Bauschutt ist aus dem
Gebäude zu schaffen und abzufahren, einschl. aller
Kippgebühren, auch wenn dies nicht ausdrücklich erwähnt
wird.

*Hinweis*
Durch den Bauherrn werden Bauwasser und Baustrom zur
Verfügung gestellt. Die vom Auftragnehmer zu tragende
Umlage für Baustrom beträgt 0,25 % der
Bruttoschlussrechnungssumme.

*Hinweis*
Abschlagsrechnungen werden nur bis zu einer Höhe von
90 % des Leistungsstandes geleistet. Von der
Schlussrechnung wird ein Sicherheiteinbehalt von 5 %
der Brutto-Schlussrechnungssumme zurückbehalten. Dieser
kann nach erfolgter mängelfreier Abnahme gegen eine
Bankbürgschaft eingelößt werden. Der
Gewährleistungszeitraum beträgt 5 Jahre nach BGB.

*Hinweis*
Überschreitet der Auftragnehmer vertraglich vereinbarte
Termine, so ist für jeden Werktag der Überschreitung
einschl. Samstag eine Vertragsstrafe von 0,15 % der
Auftragsumme zu zahlen. Die Gesamtsumme ist auf 5 % der
Auftragssumme begrenzt.

### Titel 2 Technische Vorbemerkungen

*Hinweis*
Die Kosten der Baustelleneinrichtung sind in die
Einheitspreise einzukalkulieren, ebenso die Kosten für
den Materialtransport bis zum Einbauort.

*Hinweis*
1.1 Fertigungszeichnungen
Nach Auftragserteilung und Klärung aller Einzelheiten
sind vom Auftragnehmer Fertigungszeichnungen von allen
voneinander abweichenden Positionen anzufertigen. Den
Positionsplänen sind die dazugehörenden
Schnittzeichnungen übersichtlich zuzuordnen. Gemäß
VOB/C müssen aus den Zeichnungen Konstruktion, Maße,
Bauanschlüsse, Befestigung, Einbau und Einbaufolge
erkennbar sein. Mit der Fertigung darf erst begonnen
werden, wenn die Zeichnungen vom Auftraggeber oder
dessen Beauftragten auf Übereinstimmung mit den
Vertragsbedingungen geprüft und für die Fertigung
freigegeben sind.

1.2 Maße
Vor Beginn der Fertigung sind vom Auftragnehmer die für
die Ausführung der Arbeiten erforderlichen
Vermessungsarbeiten auf Basis bauseitiger
Höhenbezugspunkte (Meterrisse) und Hauptachsangaben
verantwortlich auszuführen. Liegen Rohbautoleranzen
über den Vorgaben der DIN 18202, ist der Auftraggeber
unverzüglich schriftlich zu informieren. Auf die
grundsätzliche Prüf- und Hinweispflicht des
Auftragnehmers gemäß  4 Nr. 3 VOB/B wird ausdrücklich
hingewiesen.

2. Anforderungen an die Konstruktion

2.1 Statische Anforderungen
Die Fensterkonstruktion einschließlich der
Verbindungselemente muss alle planmäßig auf sie
einwirkenden Kräfte aufnehmen und an die Tragwerke des
Baukörpers abgeben können. Ansatzpunkte für die
Ermittlung der objektbezogenen Leistungsanforderungen
auf Basis der örtlichen Windbelastung bezüglich
Windwiderstandsfähigkeit, Schlagregensicherheit
und Luftdurchlässigkeit sind der Richtlinie FE-05/2
"Einsatzempfehlungen für Fenster und Außentüren" zu
entnehmen. Die Fenster werden im DG in Berlin
eingebaut. Die Fenster sind nicht durch Vordächer
geschützt. Die Verglasung ist nach der gültigen Fassung
der Richtlinie "Technische Regeln für die Verwendung
von linienförmig gelagerten Verglasungen" vom
Deutschen Institut für Bautechnik (DIBt) zu bemessen.
Falls zusätzliche Belastungen zu berücksichtigen sind,
enthält die Leistungsbeschreibung entsprechende
Hinweise. Für Fenster, die gegen Absturz sichern gilt
die Richtlinie "Technische Regeln für die Verwendung
von absturzsichernden Verglasungen" (TRAV)
vom Deutschen Institut für Bautechnik (DIBt)
Freitragende Rahmenteile wie Pfosten, Riegel und
Blendrahmen, beispielsweise im Bereich von
Rollladenkästen, müssen so dimensioniert
werden, dass die Verformung dieser Teile unter
vorgegebener Lasteinwirkung nicht zur Beschädigung der
Fenster oder anderer Einschränkungen der
Gebrauchstauglichkeit führt.

2.2 Anforderungen an die Windwiderstandsfähigkeit
Die Windwiderstandsfähigkeit wird nach EN 12211 geprüft
und nach EN 12210 klassifiziert. Gefordert werden
folgende Klassifizierungen, die der ift Richtlinie
FE-05/2 Seite 6 "Einsatzempfehlungen für Fenster und
Außentüren" zu entnehmen sind. Klassifizierung des
erforderlichen Prüfdrucks nach EN 12210: 2
Klassifizierung der Rahmendurchbiegung nach EN 12210: B

2.3 Anforderungen an Schlagregendichtheit und
Luftdurchlässigkeit
Die Schlagregendichtheit muss nach EN 1027 geprüft und
nach EN 12208 klassifiziert sein. Die
Fugendurchlässigkeit muss nach EN 1026 geprüft
und nach EN 12207 klassifiziert sein. Für die Zuordnung
der Klassen vorhandener Nachweise gem. DIN 18055 können
Korrelationstabellen der EN 12207 und EN 12208
verwendet werden. Gefordert werden folgende
Klassifizierungen:
Schlagregendichtheit nach EN :4A
Luftdurchlässigkeit nach EN: Klasse 3

2.4 Anforderungen an den Wärmeschutz
Für die Anforderungen an den Wärmeschutz gelten die
GEG 2023. Die geforderten Nachweise sind mit
Bemessungswerten (= Nennwert) zu führen, die der EN
14351-1 entnommen sind. Das gilt insbesondere für alle
U-Werte sowie für die g-Werte von Verglasungen.
Nachzuweisen ist der Uw-Wert bezogen auf das
Standardprüfmaß (1,23m x 1,48m) und nicht der Ug-Wert
des ausgeschriebenen Glases.
Uw : min. 1,0 W/m2K

2.5 Schallschutz
Die Baukörperanschlüsse müssen entsprechend den
Anforderungen an die Schalldämmung der Fenster
ausgebildet werden. Für die umlaufenden Anschlussfugen
sind eine vollständige Verfüllung aller Hohlräume und
eine umlaufende luftundurchlässige
Anschlussfugenausbildung bindend vorgeschrieben.
Stöße von mehrteiligen Fenstern, Fensterbändern oder
Fensterelementen, an die eine Raumtrennwand anschließt,
sind schalltechnisch zu trennen (zu entkoppeln).
Hinweise dazu enthält die Leistungsbeschreibung.

2.6 Anforderung an die mechanische Festigkeit
Die Dauerfunktion wird gem. EN 12400 klassifiziert. Die
jeweilige Klasse ergibt sich aus der angegebenen Anzahl
der Zyklen. Dauerfunktion nach EN 12400: Klasse 2
(10000) Die Widerstandsfähigkeit gegen Vertikallasten
und statische Verwindung wird gem. EN 13115
klassifiziert. Die jeweilige Klasse ergibt sich aus der
angegebenen Lastkombination aus Vertikallast und
statischer Verwindung

3. Werkstoffe

3.1 Aluminium
Für die Anforderungen an Aluminium gelten EN 573-1 bis
4 sowie die EN 755-1 für stranggepresste Profile DIN
485-1+2 bei Blechen. Zu beachten ist weiter EN 12020,
bei Strangpressprofilen auch AW-6060-T 66 (alte
Bezeichnung AlMgSi 0,5). Bleche sind in der Legierung
AlMg 3 anzubieten. Bei anderen Metallen sind die
Vorschriften der Hersteller zu beachten.

3.2 Stahl
Alle Stahlteile, die nach ihrem Einbau nicht mehr
zugänglich sind, müssen verzinkt werden. Alle anderen
Stahlteile müssen mindestens einen einfachen
Korrosionsschutz erhalten. Er muss mit Zinkauflagen
gemäß EN ISO 14713 ausgeführt werden. Verankerungen und
Befestigungsmittel, die nicht aus Aluminium bestehen,
mittel- oder unmittelbar der Atmosphäre ausgesetzt
sind, sind aus nichtrostendem Stahl mindestens der
Qualität der Werkstoff-Nr. 1.4301 zu fertigen.

3.3 Verbindungselemente
Verbindungselemente wie Beschläge, Schrauben, Bolzen
o.ä. müssen mindestens korrosionsgeschützt sein. Bei
ständiger Feuchtebelastung müssen sie aus
nichtrostendem Stahl mindestens der Qualität der
Werkstoff.-Nr. 1.4201 bestehen.

3.4 Zusammenbau unterschiedlicher Metalle
Bei der Verbindung verschiedener Metalle ist die
elektrochemische Spannungsreihe zu beachten. Metalle
mit unterschiedlichem Spannungspotential sind durch
geeignete Isolierzwischenlagen so zu trennen, dass
keine Kontaktkorrosion entstehen kann.

3.5 Dichtstoffe für die Verglasung
Dichtstoffe müssen in ihren Eigenschaften DIN 18545 und
dem Verwendungszweck entsprechen. Sie müssen nach DIN
52452 mit angrenzenden Stoffen verträglich sein. Weiter
müssen Dichtstoffe alterungsbeständig und - soweit sie
direkten Witterungseinflüssen ausgesetzt sind - gegen
diese beständig sein.

3.6 Dichtungen Dichtprofile
Nichtzellige Elastomer-Dichtprofile (APTK/EPDM) müssen
DIN 7863 bzw. der EN 12365 entsprechen. Für andere
Werkstoffe ist die Eignung mit dem Angebot
nachzuweisen. Die Dichtprofile müssen mit den
angrenzenden Stoffen verträglich sein, sie müssen
alterungsbeständig und - soweit sie direkten
Witterungseinflüssen ausgesetzt sind - gegen diese
beständig sein.
Die Anordnung und Ausführung der Dichtungen muss der
Systembeschreibung entsprechen. Sie müssen gegen
Verschieben gesichert sein. Die Ecken sind gegen Wind
und Wasser dauerhaft dicht zu verbinden.

3.7 Klebstoffe:
Für Klebstoffe gilt die Beanspruchungsgruppe D3 nach EN
204 für Rahmenverbindungen und D4 für Lamellierung und
Keilzinkung, verbunden mit einem Nachweis der
Temperaturbeständigkeit durch Prüfung nach prEN
14257 (ehemals WATT'91). Bei Holzarten mit
Inhaltsstoffen, welche die Verklebung beeinflussen, ist
eine Prüfung durch eine anerkannte Prüfstelle
erforderlich. Soll ein Klebstoff verwendet werden, der
die vorgenannten Nachweise nicht erbringt, ist eine
Eignungsprüfung bei einer anerkannten Prüfstelle
erforderlich.

4. Ausführung

4.1 Profilausbildung Metall
Die Profilausbildung muss der freigegebenen
Systembeschreibung entsprechen und für den
Verwendungszweck geeignet sein. Es sind die
Verarbeitungshinweise des Systemhauses zu beachten. Die
Verbundfestigkeit thermisch getrennter Metallprofile
ist nach EN 14024, Verfahren 2, Temperaturkategorie TC
2, Alterung Kategorie W nachzuweisen, sofern die
Profilausbildung dem Anwendungsbereich der EN 14024
zuzuordnen ist.
Das Fenstersystem muss eine weiträumige Trennung
zwischen der Wind- und der Regensperre aufweisen.
Anfallendes Wasser muss unmittelbar und kontrolliert
abgeführt werden. Entsprechend der Systembeschreibung
sind im Blendrahmen Ablauföffnungen nach außen
anzubringen und wenn in der Systembeschreibung
verlangt, gegen Windanfall zu schützen. Bei farbigen
Aluminiumprofilen sind die Profilkopplungen
grundsätzlich als Dehnungskopplungen auszuführen. Falze
zur Aufnahme von Verglasungen müssen bei Verwendung von
Mehrscheiben-lsolierglas den Einbaurichtlinien der
Isolierglashersteller entsprechen.

4.2 Rahmenverbindungen
4.2.1 Metallprofile Eck- und Kreuzverbindungen
Stöße zwischen Metallteilen sind grundsätzlich so
auszuführen, dass sie eine für den Verwendungszweck
genügende Steifigkeit sowie eine ausreichende Dichtheit
gegen Wind und Regen aufweisen. Die Herstellung von
Eck,- Stoß- und Winkelverbindungen durch Schweißen oder
mechanische Verbindungen hat nach den anerkannten
Regeln der Technik zu erfolgen.
Eckstöße sind so zu runden, dass bei der
Farbbeschichtung eine ausreichenden Haftung ermöglicht
wird. Schnittkanten sind zur Vermeidung von
Verletzungen zu entgraten. Geschweißte Verbindungen
sind nach DIN 18360 (VOB/G) auszuführen.

4.3 Falzausbildung - Falzdichtungen
Die Anordnung und Ausführung muss der
Systembeschreibung entsprechen. Die Hauptdichtungsebene
ist die Windsperre. Sie muss mit einem einheitlichen,
auswechselbaren, umlaufenden Dichtungsprofil
ausgerüstet sein, welches gegen Verschieben zu sichern
ist. Die Ecken sind gegen Wind und Wasser dauerhaft
dicht zu verbinden. Um die Gefahr des Tauwasserausfalls
und der Schimmelpilzbildung im inneren
Beschlagaufnahmefalz weitgehend einzuschränken, ist
gegen den Feuchteeinfluss der Raumluft vor dem Verlauf
der 13°-Isotherme eine Dichtebene gegen Feuchte von
innen vorzusehen. Sie kann als Falzüberschlagsdichtung
ausgebildet werden: mit Überschlagsdichtung im Flügel

4.4 Organische Beschichtung (Lackierung)
Die Beschichtung ist nach den gültigen
Qualitätsrichtlinien für die Beschichtung von Bauteilen
aus Aluminium der GSB-International (GSB-AL 631) bzw.
den QUALICOAT-Vorschriften auszuführen. Die mit
Pulverlacken zu beschichtenden Teile erhalten zunächst
eine chemische Oberflächenbehandlung, die mit einer
Chromatierung nach DIN 50939 oder einer Voranodisation
im GS-Verfahren abgeschlossen wird. Die anschließende
Beschichtung erfolgt mit Lacksystemen, die über eine
GSB-Zulassung verfügen. Gefordert wird eine
Pulverbeschichtung im RAL-Farbton nach Wahl des AG

4.5 Beschläge
Die Beschläge müssen die Anforderungen der EN 13126
erfüllen und den zu erwartenden Belastungen
entsprechend ausgebildet sein. Die verwendeten
Werkstoffe sind gegen Korrosion zu schützen. Die
Beschlagteile müssen nachjustierbar sein und der Einbau
hat nach den Vorgaben des Beschlagherstellers zu
erfolgen. Eine dauerhafte und sichere Befestigung von
Beschlag- und Verbindungsteilen muss sichergestellt
sein, ebenso die Möglichkeit zur Wartung und - im
Bedarfsfall - zum Austausch der Beschläge.

Das Ecklager von Drehkippbeschlägen muss den Flügel bei
jeder Bewegungsstellung sicher führen. Diese Führung
muss auch erhalten bleiben, wenn der Flügel durch eine
Windböe plötzlich aufgestoßen wird. Die Ausstellschere
muss sicher verhindern, dass der Flügel bei einer
Fehlbedienung absackt (z.B. Verwendung einer
Dreipunktschere). Andernfalls sind besondere
Schutzmaßnahmen wie z.B. der Einbau von
Fehlbedienungsvorrichtungen oder Vorrichtungen für eine
besondere Öffnungsfolge zu treffen. Bei Flügelbreiten
über 120 cm sind grundsätzlich Zweitscheren vorzusehen.
Eine dauerhafte und sichere Befestigung von Beschlag-
und Verbindungsteilen ist sicherzustellen. Alle
Schließstücke sind scherentlastend zu befestigen. Die
Richtlinie TBDK "Befestigung tragender Beschlagteile
von Dreh- und Drehkipp-Beschlägen" der Gütegemeinschaft
Schlösser und Beschläge, Velbert ist zu beachten.
Der Fensterflügel muss im eingebauten Zustand
mindestens um 90° geöffnet werden können, sofern die
geometrischen Randbedingungen der Einbausituation das
zulassen.

Werden über die Leistungsbeschreibung im Flügelfalz
eingebaute Drehkipp-Beschläge vorgegeben, ist
nachfolgend die vorgesehene Ausführungsmöglichkeit
angegeben: bandseitig sichtbar (aufliegende
Lagerstellen)
Die Bedienung der Flügel muss leicht und unfallsicher
möglich sein. Bedienkräfte nach EN 13115: Klasse 2 (5
Nm) Die Bedienungshöhe der Griffe ist in Absprache mit
dem Auftraggeber festzulegen. Sie ist - soweit möglich
- innerhalb eines Raums einheitlich festzulegen.

Die Fenstergriffe sind wie folgt auszuführen:
Fabrikat FSB 1058 o.glw.
Material: Aluminium

Bei abweichenden Ausführungen sind die Merkmale in den
Leistungsbeschreibungen festgelegt.
Bei Stulpfenstern (zweiflügelige Fenster ohne festes
Mittelstück) muss der Standflügel durch entsprechende
Beschläge im Blendrahmen fixiert werden.
Bei Kippflügeln und Oberlichtern müssen als zusätzliche
Sicherung Scheren eingebaut werden, um eventuelle
Schäden infolge unsachgemäßer Einhängung der
Öffnungsscheren zu verhindern. Hierfür können auch die
für Reinigungszwecke erforderlichen Zusatzscheren
vorgesehen werden.

Beschlagteile für andere Öffnungsarten müssen so
ausgeführt werden, dass sie die Funktion der Flügel auf
Dauer sicherstellen. Außerdem müssen sie einen
ausreichenden Schutz gegen Fehlbedienungen aufweisen.
Benutzerinformationen mit Wartungs- und Pflegeanleitung
sind entsprechend den Forderungen der
Landesbauordnungen und des Produkthaftungsgesetzes dem
Auftraggeber spätestens mit der Schlussrechnung
unaufgefordert zur Weitergabe an die Nutzer zu
übergeben. Die Richtlinie VHBE "Beschläge für Fenster
und Fenstertüren Vorgaben und Hinweise für Endanwender"
der Gütegemeinschaft Schlösser und Beschläge, Velbert
ist zu beachten.
Ergänzend zu DIN 18357 ist zu beachten:
Besonders leichtmetalleloxierte oder polierte Beschläge
sind während der Bauzeit gegen Beschädigung und
Verunreinigung zu schützen.
Es sind RAL-gütegesicherte Beschläge zu verwenden.
Benutzerinformationen mit Wartungs- und Pflegeanleitung
sind entsprechend den Forderungen der
Landesbauordnungen und des Produkthaftungsgesetzes dem
Auftraggeber spätestens mit der Schlussrechnung
unaufgefordert zur Weitergabe an die Nutzer zu
übergeben.

5 Glas
5.1 Glasdicken
Die Glasdicken sind unter Berücksichtigung der in
Abschnitt 2.1 dieser ZTV angegebenen Belastungen zu
ermitteln. Falls in diesem Zusammenhang zusätzliche
Belastungen zu berücksichtigen sind, oder der Einbau
von Sondergläsern erforderlich ist, ist das den
Leistungsbeschreibungen zu entnehmen.

5.2 Glaseinbau
Der Glaseinbau ist nach der freigegebenen
Systembeschreibung auszuführen. Festverglasungen sind
so einzubauen wie Flügelverglasungen, dazu gehören auch
die Druckausgleichsöffnungen. Die Vorschriften der
Isolierglashersteller und die "Verglasungsrichtlinien"
des Instituts des Glaserhandwerks in Hadamar müssen
beachtet werden. Bei einer Glasabdichtung mit
Dichtstoffen gelten das IVD-Merkblatt Nr. 10 und die
ift-Richtlinie VE-06/1 "Beanspruchungsgruppen für die
Verglasung von Fenstern". Die Abdichtung
nichttransparenter Ausfachungen hat grundsätzlich nach
dem gleichen System zu erfolgen. Für Verglasungen mit
vorgefertigten Profilen ist aufgrund fehlender Normung
ein Prüfzeugnis einer anerkannten Prüfstelle
vorzulegen.

5.3 Glashalteleisten
Glashalteleisten sind grundsätzlich auf der Raumseite
anzuordnen. Für die Befestigung der Glasleisten gilt
DIN 18545-1. Glashalteleisten
müssen passgenau zugeschnitten sein. Eine dauerhaft
dichte Anlage der Glashalteleiste an den Rahmenprofilen
ist bei Holz-Metall-Fenstern unter allen Umständen
sicherzustellen. Gegebenenfalls ist ein zusätzliches
Dichtungssystem innerhalb der Fuge vorzusehen.
Glashalteleisten aus Holz sind verdeckt zu nageln oder
nach DIN 68121-2 zu befestigen.

6. Verarbeitung
Die Umsetzung der Anforderungen der Landesbauordnungen
für Fenster, Fenstertüren, Fensterelemente und
Vorhangfassaden setzen eine dokumentierte
Produktionskontrolle von den Ausgangsstoffen bis zum
Endprodukt voraus.
Für die Beurteilung der Verarbeitung gilt die
Gütesicherung RAL-GZ 695 "Fenster, Haustüren, Fassaden
und Wintergärten". Die Vorlage des RAL-Gütezeichens
Holz-Metallfenster ist eine Möglichkeit die Forderungen
der Landesbauordnungen nachzuweisen. Nachweise über
andere Formen der Gütesicherung sind sinngemäß zu
führen.

7. Einbau
Der Baukörperanschluss und der Einbau sind nach den
anerkannten Regeln der Technik zu planen und
auszuführen. Bei der Ausbildung der Anschlüsse
an den Baukörper sind die bauphysikalischen
Einwirkungen durch das Raumklima und das Außenklima zu
berücksichtigen. Die Anschlussausbildung muss den
Anforderungen aus dem Wärme-, Schall- und Feuchteschutz
gerecht werden. Äußere Einwirkungen wie z.B.
Bauwerksbewegungen dürfen die entsprechenden Maßnahmen
nicht in ihrer Funktion beeinträchtigen.
Dabei sind sowohl DIN 4108-2, Beiblatt 2 zu DIN 4108,
DIN 4108-7 als auch die Energieeinsparverordnung und
die aktuelle Richtlinie "Leitfaden zur Montage",
herausgegeben von den RAL-Gütegemeinschaft Fenster und
Haustüren, zu beachten.
Bei der Planung Anschlussausbildung sind die in diesen
ZTV vorgegebenen Klimadaten heranzuziehen. Die
Einbauebene der Fenster, Fenstertüren und
Fensterelemente ist so zu wählen bzw. so zu verändern,
dass die mit der DIN 4108-2 vorgegebene
schimmelpilzkritische 13 °C-Isotherme innerhalb der
Konstruktion verläuft. Zeitweise ausfallendes Tauwasser
darf nicht in die Konstruktion eindringen und zu einer
unzulässigen, dauerhaften Erhöhung der
Materialfeuchten, bzw. zu Schäden im Bereich der
Anbindung an den Baukörper führen. Hinweise dazu gibt
der Leitfaden zur Montage.

7.1 Lastabtragung in Fensterebene
Die Kräfte in Fensterebene (Eigenlast) müssen im
Regelfall über druckfeste Unterkonstruktionen, wie z.B.
Tragklötze in das Bauwerk eingeleitet werden. Die
Tragklötze sind in Richtung der Fensterebene so
anzuordnen, dass sowohl die äussere als auch die innere
Abdichtung ohne jede Unterbrechung vorgenommen werden
kann. Bei mehrschaligen Wandsystemen, bei denen das
Fenster in der Ebene der Wärmedämmung eingebaut wird,
müssen diese Kräfte z. B. über Metallwinkel, Zargen
oder Konsolen in die statische Schichtzone der
Außenwand eingeleitet werden.
Die Tragklötze müssen folgende Forderungen erfüllen:
Sie müssen die anfallenden Lasten übertragen können,
sie müssen gegen Verschieben gesichert werden, sie
dürfen die Ausführung der Abdichtung nicht behindern,
sie müssen aus einem unverrottbaren Material (z.B.
Kunststoff, imprägnierte Harthölzer) bestehen.
Werden Dübel, Laschen, Verschraubungen u.ä. z.B. im
Rahmen einer Distanzbefestigung verwendet, dürfen diese
zur Abtragung der in Fensterebene wirkenden Lasten nur
dann verwendet werden, wenn das Produkt über einen
entsprechenden Nachweis verfügt.

7.2 Befestigung
Die Befestigung (Verankerung) muss alle planmäßig auf
das Fenster einwirkenden Kräfte mit der erforderlichen
Sicherheit und unter Berücksichtigung der im
Anschlussbereich zu erwartenden Bewegungen einwandfrei
auf den Baukörper übertragen, die Bewegungen sowohl aus
der thermischen Belastung der Fenster und
Fensterelemente als auch aus den zu erwartenden
Formveränderungen des Baukörpers aufnehmen.
Wird bei Fensterelementen ein prüffähiger statischer
Nachweis für Konstruktion und Befestigung verlangt,
gelten die Technischen Baubestimmungen. In der
Leistungsbeschreibung ist angegeben, für welche
Positionen dieser Nachweis verlangt wird und sie
enthält entsprechende Leistungspositionen. Dieser
Nachweis ist nach Auftragserteilung, aber vor Beginn
der Fertigung unaufgefordert vorzulegen.
Prüffähige statische Berechnung ist nicht erforderlich.

7.3 Abdichtung zum Baukörper
Die Anschlussfugen müssen raumseitig ausreichend
luftdicht sein, im Zwischenraum vollständig mit
Dämmstoff ausgefüllt sein, außenseitig das
unkontrollierte Eindringen von Schlagregen verhindern.
Die Anschlusskonstruktion muss so ausgebildet werden,
dass ein Feuchteausgleich nach außen möglich ist.
Dieser Ausgleich wird sichergestellt, wenn die
raumseitigen Dichtmaterialien einen höheren
Diffusionswiderstand aufweisen, als die auf der
Außenseite, oder wenn außenseitig witterungsgeschützt
angeordnete Druckausgleichsöffnungen
vorgesehen werden.
Bei der Abdichtung von Anschlussfugen mit elastischen
Dichtstoffen sind die Vorgaben der DIN 18540 sinngemäß
anzuwenden. Das gilt für die konstruktive
Fugenausbildung ebenso wie für die zulässige
Gesamtverformung des Dichtstoffs.
Bei der Abdichtung mit imprägnierten Dichtbändern aus
Schaumkunststoff sind die Herstellerangeben zu
beachten. Es dürfen nur nach DIN 18542 geprüfte und
klassifizierte Systeme eingesetzt werden. Im
Außenbereich sind Dichtbänder der Beanspruchungsgruppe
1 (BG 1) einzusetzen. Dichtbänder der BG 2 dürfen nur
geschützt vor direkter Bewitterung eingesetzt werden.
Für beide Abdichtungsmöglichkeiten müssen die
Fugenflanken ausreichend parallel und eben sein. Ist
das nicht der Fall, muss die Rohbau-Fugenflanke nach
den Vorgaben der DIN 4108-7 bauseits nachgearbeitet
werden. Wird eine Nacharbeit erforderlich, hat der
Auftragnehmer Bedenken geltend zu machen und der
Auftraggeber ist unverzüglich schriftlich zu
informieren. Die luftundurchlässige raumseitige
Abdichtung und die Windsperre können eine Ebene bilden.
Die Gesamtkonstruktion und die erforderliche
Fugenbreite ergeben sich aus dem vom Bieter gewählten
Anschluss- und Dichtsystem.

7.3.1 Dichtsystem
Gehört zum gewählten Dichtsystem eine Abdichtung mit
spritzbarem Dichtstoff, gelten weiter DIN 18 540 und
DIN 18 545-2. Eine Zweiflankenhaftung ist durch den
Einsatz von geschlossenzelligem, nicht wassersaugendem
Hinterfüllmaterial sicherzustellen. Weitere Hinweise
zum Stand der Technik sind enthalten im IVD-Merkblatt
Nr. 9 "Dichtstoffe in der Anschlussfuge für Fenster und
Außentüren - Grundlagen für Planung und Ausführung".
Beim Einsatz von imprägnierten Fugendichtbändern aus
Polyurethan-Weichschaumstoff sind in jedem Fall die
Herstellerangaben, speziell der zur vorhandenen
Fugenbreite erforderliche Komprimierungsgrad zu
beachten. Die Schlagregendichtigkeit der
Fugendichtbänder ist auf Verlangen durch Vorlage eines
Prüfzeugnisses nachzuweisen.
Bei der Abdichtung der Fenster mit Bauabdichtungsbahnen
gilt DIN 18195-9, sofern vom Auftraggeber keine anderen
Vorgaben formuliert wurden. Sie müssen mit angrenzenden
Stoffen verträglich sein. Die bauphysikalischen
Grundlagen für die Anwendung von diffusionsoffenen und
dampfdichten Bauabdichtungsbahnen sind zu beachten. Zur
Sicherstellung einer dauerhaften Funktion sind
Bauabdichtungsbahnen in beiden Anschlussbereichen
zusätzlich mechanisch zu sichern, sofern sie nicht aus
bauphysikalischen Gründen freihängend angebracht werden
müssen.
Für andere Dichtsysteme muss die Eignung gemäß ift
Richtlinie MO-01/1 "Baukörperanschluss von Fenstern;
Teil 1 Verfahren zur Ermittlung der
Gebrauchstauglichkeit von Abdichtungssystemen"
nachgewiesen werden.

*Hinweis*

*Hinweis*
Alle Stahlteile, die nach dem Einbau nicht mehr
zugänglich sind, müssen mindestens verzinkt sein.
Bauteile aus Stahl sind an Flächen, die nach dem Einbau
zugänglich bleiben, entsprechend DIN 18 360 gegen
Korrosion zu schützen.

*Hinweis*
Die im LV angegebenen Fenstermaße beziehen sich auf die
äußere Ansicht der Fensteröffnungen. Entsprechende
Zuschläge für Anschläge sind mit einzurechnen. Die dem
LV beigefügten Fensteransichten dienen nur der
Darstellung der Fensteraufteilung und Öffnungsarten.
Grundsätzlich gilt das örtliche Aufmaß.

*Hinweis*
Die Fensterkonstruktion, einschl.der
Verbindungselemente muß alle planmäßig auf sie
einwirkenden Kräfte aufnehmen und an die Tragwerke des
Baukörpers abgeben können.
Die Beanspruchungen sind anzunehmen nach
- DIN 1055 Teil 4 für Windlasten
- DIN 1055 Teil 3 für Horizontallasten (Seitenkräfte)
an Verglasungen und Riegeln bis Brusthöhe
- DIN 18 056 für Vertikallasten auf Riegel bei zu
öffnenden Fenstern
Fensterflügel müssen den Anforderungen der DIN 18 055
entsprechen. Falls zusätzliche Belastungen anzusetzen
sind, so sind diese in den Berechnungen zu
berücksichtigen.

*Hinweis*
Schlagregendichtigkeit und Fugendurchlässigkeit müssen
entsprechend den Forderungen nach DIN 18 055
gewährleistet sein.

Wärme- und Feuchtigkeitsschutz:
Für die Anforderungen an den Wärmeschutz gelten die
Wärmeschutzverordnung und DIN 4108 " Wärmeschutz im
Hochbau". Für nicht transparente Füllungen ( Paneele )
in Fenstern und in Fensterwänden gelten die
Anforderungen nach DIN 4108 an leichte Aussenwände. Die
Einwirkung von Schlagregen und Tauwasser ist so zu
begrenzen, dass Schäden ( z. B. unzulässige Minderung
des Wärmeschutzes ) vermieden werden.

Schallschutz:
Für den Schallschutz gilt DIN 4109 " Schallschutz im
Hochbau ", die ergänzenden Bestimmungen zu DIN 4109 und
die VDI Richtlinie 2719 " Schalldämmung von Fenstern ".
Die Anschlüsse zwischen Fenster und Bauwerk sind unter
Beachtung der Anforderungen an die Schalldämmung der
Fenster auszubilden. Bei der Entdröhnung von Blechen
ist DIN 18 360 zu beachten.

*Hinweis*
Eine sichere Beschlagbefestigung und eine sichere
Wasserabführung nach außen muß gewährleistet sein. Das
System muß allen in der Ausschreibung aufgestellten
Anforderungen gerecht werden. Die Profilausbildung ist
in Anlehnung an DIN 68 121 "Holzfensterprofile" und DIN
18 361 "Verglasungsarbeiten" vorzunehmen. Die Kanten
der Profile sind mit einem Radius von ca. 2 mm zu
runden. Die Oberfläche ist sauber und so faserarm zu
schleifen, dass der Anstrichaufbau die Holzoberflächen
vollflächig überdeckt.

*Hinweis*
Die Rahmenverbindungen sind mit Schlitz/Zapfen
auszuführen. Alle Rahmenverbindungen ab einer Holzdicke
von 45 mm sind mindestens mit Doppelzapfen auszuführen,
die äußeren Wangen dürfen dabei nicht dicker als 16 mm
sein. Für andere Rahmenverbindungen, z. B. Dübel oder
Kleinzinken, ist die Eignung nachzuweisen.
Die Herstellung von Eck-, Stoß- und Winkelverbindungen
( Schweißen, Kleben, Schrauben oder sonstiges ) hat
nach den einschlägigen gültigen Vorschriften zu
erfolgen. Die Verbindungen müssen eine ausreichende
Festigkeit, Steifigkeit und Dichtheit aufweisen, damit
eine einwandfreie Funktion sichergestellt ist. Die
Ausführung der geschweißten Verbindungen ist nach DIN
18 360 vorzunehmen.

*Hinweis*
Im Blendrahmen sind entsprechend der Systembeschreibung
Ablauföffnungen zur Witterungsseite anzubringen, die
eine sichere und kontrollierte Ableitung des Wassers
gewährleisten. Die Wetterschutzschienen müssen in
seitlichem Anschluß zum Blendrahmen gegenüber Wasser
abgedichtet sein. Die Entwässerungsöffnungen zur
Außenseite sollen einen Mindestquerschnitt von 5 x 20
mm haben. der Abstand der Öffnungen untereinander soll
bei diesem Mindestquerschnitt nicht mehr als 30 cm
betragen.

*Hinweis*
Die Falzabdichtungen zwischen Flügel und Blendrahmen
sind rundumlaufend einzubauen. Die Dichtungsprofile
müssen auswechselbar und in den Ecken verschweißt sein.

*Hinweis*
Die Befestigung an das Mauerwerk erfolgt mit geeigneten
Befestigungsmitteln. Aufgrund des Vollwärmeschutzes
verringert sich das Fensteröffnungsmaß, der Abstand von
Fensterrahmen zur Laibung kann bis zu 8 cm betragen.
Es ist darauf zu achten, dass die Verankerungen
1. die Kräfte aus den Fenstern und Fensterwänden
einwandfrei auf das Bauwerk übertragen.
2. die Bewegungen, sowohl aus der Wärmedehnung der
Fenster und Fensterwände, als auch aus
Formveränderungen am Bauwerk aufnehmen können. Für die
Verankerungen gilt DIN 18 056 "Fensterwände". Die
Fenster sind in der Tragschale zu befestigen, das
Ausstemmen für Befestigungen und das spätere Beiputzen
gehört zum Leistungsumfang und wird nicht gesondert
vergütet.

*Hinweis*
Als Holzschutzmittel sind nur solche Mittel anzuwenden,
die im Holzschutzmittelverzeichnis des Instituts für
Bautechnik geführt sind und deren
Anstrichverträglichkeit nachgewiesen ist. Das
Anstrichsystem ist nach der Tabelle " Anstrichgruppen
für Holz in der Außenverwendung" auszuwählen. Das
Anstrichmittel muß DIN 18 363 und die "Technischen
Richtlinien für Fensteranstriche" entsprechen. Die
Holzschutzbehandlung hat im Tauch- oder Flutverfahren,
ansonsten durch Anstrich zu erfolgen. Dies gilt auch
für das Leistenmaterial.

*Hinweis*
Sämtliche Arbeits- und Schutzrüstungen, die
erforderlich sind um die beschriebenen Leistungen zu
erbringen, werden nicht gesondert vergütet. Eine
Außenrüstung wird bauseits gestellt.

*Hinweis*
Zusammenfassung der Qualitätsanforderungen
1. Holzart:
Kiefer, Holzart und Sortierung für Außenanwendung, der
max. Feuchtigkeitsgehalt darf vor Beginn der
formgebenden Bearbeitung 15 % nicht übersteigen.
2. Windlast:
nach DIN 1055
3. Wärmeschutz:
U-Wert = 1,0 W/m2K einschl. Rahmen
4. Anschluss an Baukörper :
Fugendichtmasse BG2
5. Fensteroliven:
Fabrikat:  FSB
Typ:  1058
Material:  Aluminium

*Hinweis*
Imprägnierung, Grundierung, Voranstrich, Endanstrich
allseitig weiß

*Hinweis*
Der U-Wert von 1,0 W/m2K einschließlich Rahmen ist
gegenüber dem Bauherrn mit einem entsprechenden
Zertifikat des Fensterherstellers nachzuweisen.

### Titel 4 Aluminiumfenster DG

**4.001 Fenster Terrasse Whg. 13**
2-teiliges Aluminiumsolierglasfenster der SSK III bis
5,0 m² Größe herstellen, liefern und montieren, gemäß
den Vorbemerkungen

Breite:  ca. 3,26 m
Höhe:  ca. 2,14 m
Aufteilung:  1 x Dreh-kipp
  1 x Fest
Oberfläche:  weiß gemäß Vorbemerkungen
Fenstergriff:  FSB 1058 in Aluminium
Einbauort:  Dachterrasse Wohnung 13
Anlage:  4.001
Menge: 1,000 Stk

**4.002 Fenster Küche Whg. 13**
1-teiliges Aluminiumisolierglasfenster der SSK III bis
1,5 m² Größe herstellen, liefern und montieren, gemäß
den Vorbemerkungen

Breite:  ca. 1,50 m
Höhe:  ca. 0,90 m
Aufteilung:  1 x Dreh-kipp
Oberfläche:  weiß gemäß Vorbemerkungen
Fenstergriff:  FSB 1058 in Aluminium
Einbauort:  Küche Whg 13
Anlage:  4.002
Menge: 1,000 Stk

**4.003 Fenster Terrasse Whg. 11**
2-teiliges Aluminumisolierglasfenster der SSK III bis
4,0 m² Größe herstellen, liefern und montieren, gemäß
den Vorbemerkungen

Breite:  ca. 1,77 m
Höhe:  ca. 2,14 m
Aufteilung:  2 x Fest
Oberfläche:  weiß gemäß Vorbemerkungen
Fenstergriff:  FSB 1058 in Aluminium
Einbauort:  Terrrasse Whg. 11
Anlage:  4.003
Menge: 1,000 Stk

**4.004 Fenster Terrasse Whg. 11**
2-teiliges Aluminumisolierglasfenster der SSK III bis
4,5 m² Größe herstellen, liefern und montieren, gemäß
den Vorbemerkungen

Breite:  ca. 1,95 m
Höhe:  ca. 2,14 m
Aufteilung:  1 x Dreh-kipp
  1 x Dreh
Oberfläche:  weiß gemäß Vorbemerkungen
Fenstergriff:  FSB 1058 in Aluminium
Einbauort:  Terrrasse Whg. 11
Anlage:  4.003
Menge: 1,000 Stk

**4.005 Fenster Gaube Whg. 11**
1-teiliges Holzisolierglasfenster der SSK III bis 1,5
m² Größe herstellen, liefern und montieren, gemäß den
Vorbemerkungen

Breite:  ca. 1,00 m
Höhe:  ca. 1,50 m
Aufteilung:  1 x Dreh-kipp
Oberfläche:  weiß gemäß Vorbemerkungen
Fenstergriff:  FSB 1058 in Aluminium
Einbauort:  Gaube Whg. 11
Anlage:  4.005
Menge: 2,000 Stk

**4.006 Fenster Gaube Seitenflügel**
1-teiliges Holzisolierglasfenster der SSK III bis 1,0
m² Größe herstellen, liefern und montieren, gemäß den
Vorbemerkungen

Breite:  ca. 0,72 m
Höhe:  ca. 1,10 m
Aufteilung:  1 x Dreh-kipp
Oberfläche:  weiß gemäß Vorbemerkungen
Fenstergriff:  FSB 1058 in Aluminium
Einbauort:  Seitenflügel Gaube
Anlage:  4.006
Menge: 2,000 Stk

**4.007 Stunden**
Stunden eines Facharbeiters auf Anweisung der
Bauleitung
Menge: 10,000 Stk

### Titel 5 Holzfenster DG

**5.001 Fenster Gauben Strasse**
2-teiliges Holzisolierglasfenster der SSK III bis 2,0
m² Größe herstellen, liefern und montieren, gemäß den
Vorbemerkungen

Breite:  ca. 1,35 m
Höhe:  ca. 1,40 m
Aufteilung:  1 x Dreh-kipp
  1 x Dreh
Oberfläche:  endbehandelt weiß
Fenstergriff:  FSB 1058 in Aluminium
Einbauort:  Gauben zur Strasse
Anlage:  5.001
Menge: 2,000 Stk

**5.002 Fenster Giebel Strasse**
2-teiliges Holzisolierglasfenster mit Stich der SSK III
bis 2,0 m² Größe herstellen, liefern und montieren,
gemäß den Vorbemerkungen

Breite:  ca. 1,30 m
Höhe:  ca. 1,40 m
Aufteilung:  1 x Dreh-kipp
  1 x Dreh
Oberfläche:  endbehandelt weiß
Fenstergriff:  FSB 1058 in Aluminium
Einbauort:  Giebel zur Strasse
Anlage:  5.002
Menge: 1,000 Stk

**5.003 Stunden**
Stunden eines Facharbeiters auf Anweisung der
Bauleitung
Menge: 5,000 Stk

USt %: 19,00
